# Sportpark am Zechenturm
Angebotsaufforderung (GAEB DA 2000 1.2, DA83)
Projekt: 24-10-02
Währung: EUR
Erstellt mit: GAEB Toolbox V3.3 G90 R20200226, iTWO_64 V9.1.799, 21.05.2026

## 14 Parkplatz und Wegebau
Datum: 21.05.2026

*Hinweis: Zusätzliche Technische Vertragsbedingungen*
ATV - Allgemeine technische Vorbemerkungen
nach DIN 18 299.
Ausbauarbeiten: Sportpark "Am Zechenturm", Parkplatzanlage

Diese Vorbemerkungen werden Bestandteil des Angebotes.

A. Angabe zur Baustelle

A.1. Lage und Beschreibung der Baustelle

Die Gemeinde Bönen beabsichtigt 2 Großspielfelder in Kunststoffrasen auf der Sportanlage "Am Zechenturm" neu zu errichten. Die in diesem Leistungsverzeichnis beschriebenen Arbeiten beziehen sich auf den Ausbau der notwendigen Parkplätze und Zugangswege.

Die Baustelle ist über die Wolfgang Fräger Straße zu erreichen. Der Verkehr von der Baustelle auf  den öffentlichen Verkehrsraum ist zu regeln.

A.2. Zufahrten zur Baustelle, Baustelleneinrichtung, Verkehrsverhältnisse, Verkehrsbeschränkungen

Vor Beginn der Ausbauarbeiten hat der Auftragnehmer (AN) alle in Anspruch zu nehmenden Straßen, Wege, Plätze und Grundstücke gemeinsam mit dem Auftraggeber (AG) zu begehen. Der bestehende Zustand ist festzustellen, schriftlich niederzulegen und in einem Protokoll festzuhalten.

A.2.1. Zufahrt zur Baustelle

Bei der Nutzung als Baustellenzufahrt ist sicherzustellen, dass die Wegetrassen ungefährdet genutzt werden können. Sicherungsmaßnahmen mit Bauzäunen und geeigneter Beschilderung sind mit Beginn der Arbeiten durchzuführen.

A.2.2. Verkehrsrechtliche Anordnungen

Der AN hat dafür Sorge zu tragen, dass während der Baustellentätigkeit täglich die Straße im Bereich der genutzten Zufahrten mit einer Kehrmaschine sauber gehalten wird.

A.3. Baustelleneinrichtung / Lagerplätze

Fläche für die Baustelleneinrichtung und Lagerflächen können im Bereich der Bearbeitungsflächen vom AG angeboten werden. Sie werden vor Beginn der Baumaßnahme mit der Bauleitung örtlich festgelegt.
Darüber hinaus gehende Fläche sind vom AN in Eigenverantwortung und auf eigene Kosten zu beschaffen.

A.4. Umweltschutz

Die Baufahrzeuge und Maschinen sind grundsätzlich, ständig auf Abgabe von Öl und Mineralstoffen zu überprüfen.
Geräte, die Undichtigkeiten aufweisen sind unverzüglich von der Baustelle zu entfernen und die Verunreinigungen sind ordnungsgemäß und rückstandslos zu beseitigen.

A.5. Entsorgung von Müll und Abfallstoffen

Die ordnungsgemäße Entsorgung der Müll- und Abfallstoffe ist durchzuführen und durch die Vorlage von Wiegekarten nachzuweisen.

A.6. Ver- und Entsorgungsleitungen

Der AN hat vor Beginn der Ausführungsarbeiten Leitungspläne einzuholen. Daher sind alle Versorgungsbetriebe entsprechend anzuschreiben. Vorgefundene Versorgungsleitungen sind zu schützen, abzusichern und zu kennzeichnen und der Bauleitung zu melden.

B.1. Arbeitsunterbrechungen

Die terminliche Ausführung sämtlicher Leistungen erfolgt in Abstimmung mit dem AG.

Zeitverzögerungen oder Arbeitsunterbrechungen die vom A.N. zu vertreten sind berechtigen nicht zu Mehrforderungen.

B.1.1. Bauzeitenplan

Vor Auftragsbeginn ist in Abstimmung mit der Bauleitung des AG ein detaillierter Bauzeitenplan vom AN zu erstellen, welcher Vertragsbestandteil wird. Die Arbeiten sind nach Auftragsvergabe zu beginnen.
Baubeginn: 30 KW
Fertigstellung: 50 KW

B.2. Verkehrssicherung

Die Verkehrssicherung ist mit geeigneten Maßnahmen sicherzustellen.
Die Baustelle ist gegen Betreten und Befahren zu sichern.

B.3. Baustoffe / Bauteile

Die Umweltverträglichkeit der verwendeten Baustoffe ist zu gewährleisten und bei Anfrage nachzuweisen.

B.4. Besetzung der Baustelle/Baustelleneinrichtung

Die Baustelle ist dem Arbeitsumfang entsprechend mit Maschinen und Geräten zu besetzen. Das gleiche gilt für den Einsatz von Arbeitskräften.
5 Tage nach Auftragserteilung ist vom AG der für das Projekt verantwortliche Baustellenleiter schriftlich zu benennen.

Die Kosten für die Einrichtung der Baustelle sind in
den Einheitspreisen enthalten und können nicht zusätzlich geltend gemacht werden.

B.5. Baubesprechungen
  Es werden mindestens wöchentliche Baubesprechungen durchgeführt.

B.6. Abrechnungen

Für die Abrechnung von Bodenmassen, Schüttgütern usw. ist die Vorlage der Original-Wiegekarten und der Lieferscheine erforderlich. Die entsprechenden Wiegekarten sind mit eindeutiger Bezeichnung der Baustelle und des Einbauortes, als ergänzende Abrechnungsgrundlage innerhalb von 2 Werktagen der Bauleitung zu übergeben. Es werden nur Entsorgungsnachweise und Wiegekarten von zugelassenen Entsorgungsfachbetrieben anerkannt. Ein Soll-Ist-Vergleich ist der Schlussrechnung beizufügen.

Abrechnungsgrundlage:
Asphalt  2,20 t/m³
Bauschutt  1,20 t/m³
Dolomitsand 0/5 mm  2,00 t/m³
Füllsand  2,00 t/m³
Oberboden  1,60 t/m³
RC 0/45 mm  2,10 t/m³
Sandsteinblock  2,45 t/m³
Schotter 0/45 mm  2,20 t/m³
Schotter 0/22 mm  2,20 t/m³
Schotter 0/32 mm (DIN 18.035)  2,10 t/m³

B.7. Unfallverhütungsvorschriften

Bei sämtlichen Arbeiten sind die Unfallverhütungsvorschriften der Berufsgenossenschaft und das Arbeitsschutzgesetz zu beachten und einzuhalten.

B.8. Stundenlohnarbeiten

Stundenlohnarbeiten sind im Vorhinein der Bauleitung mitzuteilen. Eine nachträgliche Anerkenntnis wird ausgeschlossen. Stundenlohnnachweise sind mit Datum, Name des Ausführenden, des Auftraggebers und Auftragnehmers, Qualifikation des Ausführenden, Anfangs- und Endzeiten einschl. evtl. Pausen, Materialnachweis, vollständige Beschreibung der ausgeführten Arbeiten, Ausführungsort, Unterschrift mit Datum, zu versehen und unverzüglich der Bauleitung vorzulegen.

Tagesberichte sind bautäglich zu führen und von der Bauleitung regelmäßig zu unterzeichnen.
Die Lieferscheine der Schüttgüter sind mit Datum, Wiegescheinnummer und Nettogewicht in die Tagesberichte einzutragen und von der Bauleitung gegenzeichnen zu lassen.

B.9. Referenzen
Dem Angebot ist eine Referenzliste, vergleichbarer Projekte, der letzten fünf Jahre beizufügen.

C. Einsicht der Unterlagen

Es wird empfohlen sich vor Abgabe des Angebotes über die Örtlichkeit zu informieren und diese zu besichtigen.

Für die Terminabstimmung und für Rückfragen zum Angebotsverfahren wenden Sie sich an die Zentrale Vergabestelle der Stadt Bergkamen.

### Bereich 01 Ausbauarbeiten Parkplatz/Wegebauarbeiten

#### Abschnitt 01.01 Vorbereiten des Baufeldes

**01.01.0010 Bauzaun/Absperrung**
Bauzaun/Absperrung
Errichtung eines standfesten Zaunes zur
Absperrung und Sicherung der Baustelle.
Der Zaun ist für die Dauer der Bauzeit zu
erhalten und nach Beendigung der Bauzeit
wieder zu entfernen. Der ursprüngliche
Zustand ist wiederherzustellen.
Höhe des Zaunes: ca. 2.15 m
Menge: 120,000 m

**01.01.0020 Betonkantensteine bis 8/25/100 aufnehmen und abfahren**
Vorhandenen Betonkantenstein, bis 8/25/100 cm
einschl. Betonfundament aufnehmen,
aufladen und gemäß Vorbemerkungen entsorgen.
Einschl.Erdarbeiten im Homogenbereich A.
Menge: 180,000 m

**01.01.0030 Tiefbordsteine bis 14/25//100 aufnehmen und abfahren**
Vorhandenen Tiefbordsteine, bis 14/25/100 cm
einschl. Betonfundament aufnehmen,
aufladen und gemäß Vorbemerkungen entsorgen.
Einschl.Erdarbeiten im Homogenbereich A.
Menge: 220,000 m

**01.01.0040 Betonpflasterfläche aufnehmen und abfahren**
Betonpflasterfläche, unterschiedliche Flächen,
aufnehmen und abfahren.
Pflasterflächen, bestehend aus Rechteck- und Verbundpflaster
8 cm stark, einschl. Sandbettung aufnehmen, aufladen und abfahren. Die nicht wiederverwendbaren Aufbruchstoffe und Bauteile und den überschüssigen Boden aufladen, zu einer Recylinganlage bzw. Deponie abfahren und gemäß Vorbemerkungen entsorgen.
Menge: 540,000 m2

**01.01.0050 Betonpflasterbahn, 24 cm * 16 cm * 16 cm, 1 - reihig, aufnehmen und abfahren**
Betonpflasterbahn 16/24/16 cm, 1-reihig verlegt
einschl. Betonfundament aufnehmen, aufladen und zu einer Recylinganlage bzw. Deponie abfahren und gemäß Vorbemerkungen entsorgen, einschl. Kippgebühren
Abrechnunggrundlage: Aufmaß.
Menge: 170,000 m

**01.01.0060 Betonpflasterbahn, 24 cm * 16 cm * 16 cm, 2 - reihig, aufnehmen und abfahren**
Betonpflasterbahn 16/24/16 cm, 2 - reihig verlegt
einschl. Betonfundament aufnehmen, aufladen und zu einer Recylinganlage bzw. Deponie abfahren und gemäß Vorbemerkungen entsorgen, einschl. Kippgebühren
Abrechnunggrundlage: Aufmaß.
Menge: 160,000 m

**01.01.0070 Einlaufkästen komplett ausbauen**
Einlaufkasten aus Gußeisen der Parkplatzentwässerung, einschl. Betonfundament komplett ausbauen,
Rohrleitung verschließen.
Betonteile aufladen und abfahren. Die nicht wiederverwendbaren Aufbruchstoffe und Bauteile und den überschüssigen Boden aufladen, zu einer Revylinganlage bzw. Deponie abfahren und gemäß Vorbemerkungen entsorgen.
Die Fundamentlöcher mit geeignetem Material bis auf Planumshöhe verfüllen und gemäß ZTV E-StB 17 verdichten.
Menge: 6,000 Stck

**01.01.0080 Asphaltschnitt**
Asphaltschnitt
nach Angabe der Bauleitung mit einem Naßschneider
durchführen.
Schnittiefe: 10 bis 14 cm
Menge: 55,000 m

**01.01.0090 Asphalt ausbauen und entsorgen**
Asphaltfläche ausbauen und entsorgen.
Obere und untere Tragschicht, bitumengebunden, offenporiger Asphalt PA 11 T WDA

Gesamtstärke 10 -14 cm, lösen, laden und ordnungsgemäß entsorgen.

Entsorgungsgebühren sind einzurechnen.
Der entstandene Bodenhohlraum ist mit bauseitigem Material zu verfüllen und zu verdichten.
Abrechnungsgrundlage: Aufmaß, Entsorgungsnachweis
Menge: 500,000 m²

**01.01.0100 Aufnehmen und Wiedereinbau Schotterunterbau**
Aufnehmen des Schotterunterbaus unter den Pflasterflächen und Zufahrten. Das Material lagern und profilgerecht nach TVT 72 wieder einbauen. Die Tragschicht ist mit schwerem Verdichtungsgerät zu verdichten.Profilverdrückungen nachdecken und nachverdichten.

Fläche  ca. 500 m2
Dicke  bis  0,30 m

Abrechnungsgrundlage: Aufmaß
Menge: 500,000 m²

**01.01.0110 Bauschutt**
Bauschutt
und nicht einbaufähige Stoffe der Gesamtbearbeitungsfläche auf Miete lagern, laden
und zur freien Verwendung abfahren.
Abrechnung: Wiegekarten.
Menge: 20,000 t

**01.01.0120 Zaunanlage, Höhe 4,00 m demontieren und entsorgen**
Zaunanlage, Höhe 4,00 m
einschl. Fundament ausbauen, aufladen, abfahren und gem. Vorbemerkungen beseitigen.

Pfosten aus Rechteckprofil 100 * 40 mm
Gittermatten bis 2,00 m Höhe 5/20 cm
Die entstandenen Hohlräume sind fachgerecht
mit bauseitigem Material zu verfüllen.
Die nicht wiederverwendbaren Aufbruchstoffe und Bauteile und den überschüssigen Boden aufladen, zu einer Recylinganlage bzw. Deponie abfahren und gemäß Vorbemerkungen entsorgen.
Menge: 30,000 m

**01.01.0130 Parkplatzbeleuchtung, LPH 10,00 m, ausbauen**
Parkplatzleuchte ausbauen
Beleuchtung abschalten und von der
Stromversorgung trennen. Mast (Masthöhe
ca. 10 m) einschl. Betonfundament ausbauen,
Betonfundament vom Mastfuß abtrennen und abfahren  2 Beleuchtungskörper demontieren und lagern.
Menge: 1,000 Stck

#### Abschnitt 01.02 Erdarbeiten

**01.02.0010 Pflanzliche Bodendecke mähen, fräsen und abfahren**
Pflanzliche Bodendecke, Parkplatzbereich,
mähen, fräsen, abfahren. Gras und Stauden
mähen, 20 cm tief fräsen, abeggen,
anfallenden Unrat und Wurzelwerk ablesen
und zur freien Verwendung abfahren.
Geländeneigung: eben
Menge: 2500,000 m²

**01.02.0020 Oberboden ausbauen und auf Miete setzen**
Oberboden lösen, ausbauen und abseits des Baubetriebes, nach Angabe der Bauleitung in Mieten lagern.

Bodenklasse:  1  nach DIN 18300 (2012)
Transportlänge:  innerhalb der Bearbeitungsfläche
  bis 100 m
Böschungsneigung:  eben
Abtragsstärke:  im Mittel  20 -30cm

Es gilt die DIN 18916

Abrechnungsgrundlage: Mietenaufmaß
Menge: 600,000 m³

**01.02.0030 Oberboden transportieren und abladen**
Oberboden der Pos. 1.2.20, laden und innerhalb des Gemeindegebietes Bönen transportieren und nach Angabe der Bauleitung abladen und in Mieten lagern.

Transportweite: bis 10 km

Abrechnungsgrundlage: Mietenaufmaß an der Ladestelle
Menge: 100,000 m³

**01.02.0040 Oberboden aus Mieten lösen, einbauen und planieren**
Oberboden aus vorh. Mieten lösen und profilgerecht in unterschiedlichen Stärken nach Angabe der Bauleitung wiedereinbauen,  anschließend planieren.
Gemäß DIN 18915.

Bodenklasse  1,  nach DIN 18300 (2012)
Transportlänge:  innerhalb der Bearbeitungsfläche
  bis 100 m
Böschungsneigung  eben bis 1 : 1,5
Auftragstärke  10 - 20 cm
Geforderte Genauigkeit:  +-  5 cm

Die Einbauorte werden von der Bauleitung festgelegt.

Abrechnungsgrundlage: Mietenaufmaß
Menge: 200,000 m³

**01.02.0050 Mineralboden aus Mieten lösen, einbauen und planieren**
Mineralboden aus vorh. Mieten lösen und profilgerecht in unterschiedlichen Stärken nach Angabe der Bauleitung wiedereinbauen,  anschließend planieren und verdichten.

Bodenklasse:  Homogenbereich A, (BKL 3 bis 5)
  nach DIN 18 300.

Transportlänge:  innerhalb der Bearbeitungsfläche
  bis 100 m
Böschungsneigung  eben bis 1 : 1,5
Auftragstärke  10 - 20 cm
Geforderte Genauigkeit:  +-  5 cm

Die Einbauorte werden von der Bauleitung festgelegt.

Abrechnungsgrundlage: Mietenaufmaß
Menge: 200,000 m³

**01.02.0060 Planum Asphalt/Pflasterflächen**
Pllanum  +- 30 cm herstellen.
Homogenklasse 1, einschl. der Schottertragschichten
ausgleichen und verdichten.
Transportweite: bis 100 m
Gefälle: Einseitgefälle 1,5 %,
Verformungsmodul Ev2:= 45 N/mm²
Geforderte Verdichtung: DPr = 0,97 - 1,00
Spaltweite unter der 4 m Richtlatte nicht
größer 5 cm.
Die Durchführung der Arbeiten ist so zu
gestalten, dass nach Fertigstellung und
Prüfung des Planums die Tragschichten
eingebaut werdenkönnen.
Menge: 3675,000 m²

**01.02.0070 Bodenaushub für Rohrgräben bis 2,00 m**
Bodenaushub für Rohrgräben bis 2,00 m Tiefe

Bodenklasse  3- 5 nach DIN 18300

Abrechnung
Baugrubenbreite nach DIN 4124 Tab. 2, wobei für den Verbau auf jeder Seite 0,15 m angerechnet werden
Tiefe  von vorh. GOK bis 0,1 m unter
  Rohrsohle;
Länge  nach Aufmaß

Den zum Verfüllen der Baugrube erforderlichen und geeigneten Boden/Schotter seitlich lagern. Die verdrängten Bodenmassen nach Anweisung der Bauleitung in der Bearbeitungsfläche wieder einbauen.
Nach Fertigstellung der Kanäle und Bauwerke wird der Rohrgraben fachgerecht verfüllt und gem. ZTVE verdichtet.

Abrechnungsgrundlage: Aufmaß
Menge: 155,000 m³

**01.02.0080 Bodenaushub für Erdkabel**
Bodenaushub für Erdkabel und Erdungsleitungen nach Angabe der Bauleitung herstellen.
Aushub der Kabelgräben ab Geländeoberkante.
Nach Verlegung der Erdkabel und Schutzleiter die Sandummantelung herstellen, einschl. Sandlieferung.

Bodenklasse  3- 5 nach DIN 18300

Breite:  0,30 m
Tiefe  :  0,50 m

Aushub lagenweise wieder einbauen und verdichten.
Die Einbaustandorte werden von der Bauleitung festgelegt.

Abrechnungsgrundlage: Aufmaß an der Ausbaustelle
Menge: 45,000 m³

**01.02.0090 Bodenaushub von Hand für Suchschlitze**
Bodenaushub von Hand für Suchschlitze
Aushub von Hand für die Suche nach
vorhandenen Leitungen. Querschläge in
Homogenkl. A =  0,60 m breit; falls sich
Tiefen von mehr als 1,25 ergeben, mit
Verbau.
Leitungsverlauf einmessen und markieren.
Aushub lagenweise wieder einbauen und
verdichten.
Menge: 5,000 m³

**01.02.0100 Planum Asphalt/Pflasterflächen**
Feinplanum  +- 5 cm herstellen.
Homogenklasse 1, einschl. der Schottertragschichten
ausgleichen und verdichten.
Gefälle: Einseitgefälle 1,5 %,
Spaltweite unter der 4 m Richtlatte nicht
größer 2 cm.
Die Durchführung der Arbeiten ist so zu
gestalten, dass nach Fertigstellung und
Prüfung des Planums die Asphalt -Tragschicht/Pflasterfläche
eingebaut werden kann.
Menge: 3675,000 m²

**01.02.0110 Bodenstabilisierung**
Boden mit Mischbinder verbessern, Verbesserungstiefe 30 cm, in verdichtetem Zustand. Das Bindemittel liefern (Nachweis Wiegekarten) gleichmäßig ausstreuen und einfräsen. Anschließend sind die behandelten Flächen mittels Glattmantelwalze zu verdichten.
Bindemitteleinsatz: 25 kg/qm
Abrechnungsgrundlage: Aufmaß
Menge: 2000,000 m²

**01.02.0120 Oberboden laden und abfahren**
Oberboden abfahren
Überschüssigen  Boden auf Anordnung der
Bauleitung laden und auf eine zugelassene
Deponie abfahren; die Kippgebühr ist
einzurechnen.

Abrechnungsgrundlage: Aufmaß an der
Entnahmestelle bzw. Miete.
Menge: 400,000 m³

**01.02.0130 Unbrauchbaren Boden abfahren**
Unbrauchbaren Boden abfahren
Überschüssigen  Boden auf Anordnung der
Bauleitung laden und auf eine zugelassene
Deponie abfahren; die Kippgebühr ist
einzurechnen.

Die Bodenmassen laden, zur freien Verwendung
des A.N. abfahren, einschl. Analyse des Entsorgers.
Zuordnung LAGA  =  1.1 - 1.2 einzurechnen.

Abrechnungsgrundlage: Aufmaß an der
Entnahmestelle bzw. Miete.
Menge: 800,000 m³

#### Abschnitt 01.03 Ver- und Entsorgungsarbeiten

**01.03.0010 Kanalrohr aus PP-MD, DN 200**
Kanalrohr aus PP-MD, DN 200
liefern und in offener Baugrube fachgerecht
verlegen.
Menge: 75,000 m

**01.03.0020 Kanalrohr aus PP-MD, DN 150**
Kanalrohr aus PP-MD, DN 150
liefern und in offener Baugrube fachgerecht
verlegen.
Menge: 150,000 m

**01.03.0030 Kanalrohr aus PP-MD, DN 110**
Kanalrohr aus PP-MD, DN 110
liefern und in offener Baugrube fachgerecht
verlegen.
Menge: 100,000 m

**01.03.0040 Anschluß der PP-MD-Leitung DN 200**
an vorh. Schachtbauwerk in jeder Tiefe
nach Angabe des Tiefbauamtes herstellen:
Mauerwerksdurchbruch, Rohr bzw. Stutzen
einsetzen, Mauerwerksdurchbruch dichten
Menge: 2,000 Stck

**01.03.0050 Formstücke, DN 110, PP-MD**
Formstücke, DN 150, PP-MD,
wie Abzweige, Bögen und Sattelstücke liefern
und im Zuge der Rohrverlegungsarbeiten fachgerecht einbauen, Zulageposition.
Menge: 40,000 Stck

**01.03.0060 Formstücke, DN 150, PP-MD**
Formstücke, DN 150, PP-MD,
wie Abzweige, Bögen und Sattelstücke liefern
und im Zuge der Rohrverlegungsarbeiten fachgerecht einbauen, Zulageposition.
Menge: 27,000 Stck

**01.03.0070 Formstücke, DN 200, PP-MD**
Formstücke, DN 150, PP-MD,
wie Abzweige, Bögen und Sattelstücke liefern
und im Zuge der Rohrverlegungsarbeiten fachgerecht einbauen, Zulageposition.
Menge: 6,000 Stck

**01.03.0080 Hofabläufe, aus faserbewehrtem Beton, 300 * 300 mm**
passend zur Pflasterung der 2-reihige Pflasterbahn, ohne Geruchsverschluß nach DIN 1236 liefern und in fertige Baugruben einbauen.

Aufsatz nach DIN 19.593, 150 kn Prüfkraft,  Rahmen und Rost aus Gußeisen,  (Kl. A). Im E.P. enthalten ist der Anschluß an die Entwässerungsleitung..
Menge: 10,000 Stck

**01.03.0090 Entwässerungsrinne, Kl. C**
Entwässerungsrinne, Kl. C  250, NW 150
aus Kunstharz- oder Faserbeton liefern und
flucht- und höhengerecht in 13 Stck Einzellängen,
1,50 m Länge einbauen und anschließen.

Rinnenabdeckung: :Gitterrost 30/10 mm, Arretierung durch Klemmrostverschraubung

Die Rinnen sind auf einen 10 cm starken und
bis 10 cm unter Fertighöhe, mit 2 Rückenstützen 8 cm stark, Fundamentbeton C 12/ 15
einzubauen.Einschl. Anschluß der Entwässerung an die Drainageleitung des Gebäudes und aller Nebenarbeiten

Angebotenes
Fabrikat:....................................
Menge: 13,000 Stck

**01.03.0100 Stirnwände, passend zur Rinne**
Stirnwände, passend zur Rinne
der Vor- und Nachposition liefern und
einbauen.
Menge: 26,000 Stck

**01.03.0110 Einlaufkästen**
Einlaufkästen
aus Kunstharz, passend zur Entwässerungsrinne der Vor- und Nachposition liefern und
einbauen.
Menge: 13,000 Stck

**01.03.0120 Straßenablauf mit Aufsatz 300/500**
Straßenablauf mit Aufsatz 300/500 mm in Pultform
Bestehend aus:
Aufsatz, Klasse D400, Rinnenform 300 x 500 mm,
Auflagering DIN 4052-10a,
Schmutzeimer DIN 4052-A2 (H= 600 m)
Schaft DIN 4052-5d (H= 570),
Boden DN 150 mit Steckmuffe L,
liefern und einbauen, einschließlich
Erdarbeiten und Anschluß an die Grundleitungleitung.

Typ: '....................................................'
Hersteller: '....................................................'
Menge: 5,000 Stck

**01.03.0130 Schachtabdeckung, Kl .D, BEGU, mit Lüftg.**
Schachtabdeckung mit rundem Rahmen aus
Gußeisen und Beton, Deckel aus Gußeisen
mit Beton, höhengerecht einbauen;
einschl. Schmutzfänger.
Klasse: D, 150 kN
Mit Lüftungsöffnungen
Menge: 1,000 Stck
Leistungsbereichkatalog: 009 KatLB

**01.03.0140 Auflagering a. Beton einbauen, d = 625 mm**
Auflagering aus Beton, lichter
Durchmesser 625 mm, für
Schachtabdeckungen, vollfugig auf
Normal- oder Dünnbettmörtel einbauen.
Ringhöhe :100 mm
Menge: 5,000 Stck
Leistungsbereichkatalog: 009 KatLB

**01.03.0150 Auflagering a. Beton einbauen, d = 625 mm**
Auflagering aus Beton, lichter
Durchmesser 625 mm, für
Schachtabdeckungen, vollfugig auf
Normal- oder Dünnbettmörtel einbauen.
Ringhöhe :200 mm
Menge: 5,000 Stck
Leistungsbereichkatalog: 009 KatLB

#### Abschnitt 01.04 Platz- und Wegebauarbeiten

**01.04.0010 Hartkalksteinmaterial 0/56 mm**
Hartkalksteinmaterial 0/56 mm
nach Abstimmung mit der Bauleitung frei
Verwendungsstelle liefern und zur Errichtung der Tragschichten und als Ausgleichsmaterial in Schichten nicht über 30 cm
einbauen und verdichten.
Abrechnungsgrundlage: Wiegekarten
Menge: 150,000 t

**01.04.0020 Fundamentbeton C 12/15**
Fundamentbeton C 12/15
liefern und nach Angabe der Bauleitung für
Punkt- und Streifenfundamente unterschiedlicher Größe einbauen. Es handelt sich um
die Streifenfundamente der Stützmauerteile.
Abrechnung nach Lieferscheinen.
Menge: 5,000 m³

**01.04.0030 Betonkantensteine, 100/25/8 cm**
Betonkantensteine, 100/25/8 cm
einseitig gefast, liefern und in Fundamentbeton C 12/15, mit einseitiger
Rückenstütze nach Plan und Angabe der
Bauleitung versetzen, einschl. Erdarbeiten
und Passteilen.
Menge: 710,000 m

**01.04.0040 Wege- und Platzeinfassung, 1 reihig**
Wege- und Platzeinfassung, 1 reihig
nach Angabe der Bauleitung herstellen.
Pflastersteine 16/24/16 cm, grau, gefast,
frei Verwendungsstelle liefern, flucht- und
und höhengerecht in Fundamentbeton C 12/15,
mit einseitiger Rückenstütze verlegen.
Eingeschlossen sind alle erforderlichen
Nebenarbeiten.
Menge: 510,000 m

**01.04.0050 Wege- und Platzeinfassung, 2- reihig**
Wege- und Platzeinfassung, 2- reihig
der Parkplatzentwässerung herstellen.
Pflastersteine 16/24/16 cm, grau, gefast,
frei Verwendungsstelle liefern, flucht- und
muldengerecht in Fundamentbeton C 12/15,
mit doppelseitiger Rückenstütze verlegen.
Eingeschlossen sind alle erforderlichen
Nebenarbeiten.
Menge: 155,000 m

**01.04.0060 Platz- und Wegeflächen, Frostschutzschicht 0/45 mm**
Platz- und Wegeflächen,
auf vorbereiteter Koffersohle im Unterbau
herstellen:

Frostschutzschicht aus Hartkalksteingemisch
0/45 mm, 35 cm stark

Das Material frei Verwendungsstelle liefern
und profilgerecht nach TVT 72 einbauen. Die
Frostschutzschicht ist mit schwerem Verdichtungsgerät zu verdichten. Profilverdrückungen
nachdecken und nachverdichten.
Menge: 3650,000 m²

**01.04.0070 Platz- und Wegeflächen, Tragschicht 0/32 mm**
Fahr- / Stellflächen Parkplatz,
auf vorbereiteter Koffersohle im Unterbau
herstellen:

Tragschicht aus Hartkalksteingemisch
0/32 mm, 15 cm stark

Das Material frei Verwendungsstelle liefern
und profilgerecht nach TVT 72 einbauen. Die
Frostschutzschicht ist mit schwerem Verdichtungsgerät zu verdichten. Profilverdrückungen
nachdecken und nachverdichten.
Menge: 3650,000 m²

**01.04.0080 Betonpflaster 20/10/10 cm, grau, liefern und verlegen**
Betonpflaster, 20/10/10 cm, grau, gefast, nach DIN EN 1338, liefern und höhengerecht und im vorgeschriebenen Längs- und Quergefälle nach Angabe der Bauleitung verlegen.

Splittbett 0/5 mm  5 cm (einschließlich Splittlieferung)
  im verdichteten Zustand

Nach dem Verlegen die Flächen absanden, nach Fugenschluss abfegen und Sand abfahren.
Einschließlich Splitt, aller erforderlichen Materialien und  Planumsarbeiten sowie Nebenleistungen

Abrechnungsgrundlage: Aufmaß, Lieferschein
Menge: 1750,000 m²

**01.04.0090 Betonpflaster 20/10/10 cm, anthrazit, liefern und verlegen**
Zulageposition zur Vorposition 1.4.70 Betonpflaster verlegen.
Betonpflaster, 20/10/10 cm, anthrazit gefast, nach DIN EN 1338, liefern und höhengerecht als Markierungssteine der
Stellplätze, l = 5,00 m / Stck Stellplatz, nach Angabe der Bauleitung in 20 cm Breite = 10 Steine/m, als Rollschicht verlegen.

Anzahl der Stellplätze = 96 Stck

Splittbett 0/5 mm  5 cm (einschließlich Splittlieferung)
  im verdichteten Zustand

Nach dem Verlegen die Flächen absanden, nach Fugenschluss abfegen und Sand abfahren.
Einschließlich Splitt, aller erforderlichen Materialien und  Planumsarbeiten sowie Nebenleistungen

Abrechnungsgrundlage: Aufmaß, Lieferschein
Menge: 480,000 m

**01.04.0100 Pflasterschnitt**
Pflasterschnitt für das passgerechte Einschneiden bei Bögen
und Anschlüssen aller Art nach Angabe der Bauleitung mit einem Naßschneider durchführen.
Schnitttiefe: 8 cm

Abrechnungsgrundlage: Aufmaß
Menge: 250,000 m

**01.04.0110 Bordsteine aus Beton, 12/15/30 cm**
Bordsteine aus Beton, 12/15/30 cm liefern und als abgesenkter Tiefbord zum Übergang zur gepflasterten Parkplatzfläche, einschl. der seitlichen Absenker, mit Bettung aus Beton C 12/15, DIN EN 206-1 und Rückenstütze wie vor, liefern und einfugig versetzen.
Länge 5,50 m je Absenker
Menge: 35,000 m

**01.04.0120 Bordsteine passend zur Vorposition aus Beton, 12/15/30 cm**
Bordsteine passend zur Vorposition aus Beton liefern und als Tiefbord 12/15/30 cm, mit Bettung und Rückenstütze aus Beton C 12/15 DIN EN 206-1 wie vor, Dehnungsfugen im Abstand von ca. 10 m,  liefern und einfugig versetzen
Menge: 130,000 m

**01.04.0130 Asphalttragschicht herstellen, AC 22 TN,**
Asphalttragschicht herstellen, AC 22 TN, BM 70/100, d = 10 cm

Bituminöse Tragschicht herstellen
für Verkehrsflächen Belastungsklassen Bk 0,3
Mischgutart AC 22 TN
Bindemittel 70/100 (DIN EN 12591).
Schichtdicke 10 cm.
Einbau alsZufahrtstraße der Stellplätze mit Randeinfassungen, b.z.w.im Endausbau zwischen Basamentbahnen und / oder Rinnensteinen.
Die Einbaudicke wird entsprechend TP D-StB 89 durch Abstandsmessung mit Schnur bestimmt.zulässige Abweichung in der Ebenheit, gemessen auf einer 4-Meter Messstrecke
+- 10mm.
Die ZTV Asphalt-StB 07 sind zu beachten.
Menge: 1900,000 m²

**01.04.0140 Unterlage reinigen**
Unterlage reinigen
Unterlage, Asphalttragschicht nach Fertigstellung der
Tiefbaumaßnahmen mit geeignetem Gerät ggf. in mehreren
Arbeitsschritten gründlich reinigen.
Ausführung nach Wahl des AN. Die Asphalttragschicht muss nach der Reinigung zum Aufsprühen des bituminösen Bindemittels 100%ig frei von Fremdstoffen sein.
Anfallendes Kehrgut der Verwertung nach Wahl des AN
zuführen
Menge: 1900,000 m²

**01.04.0150 Bitumin. Bindemittel aufsprühen**
Bitumin. Bindemittel aufsprühen, C 40 BF1-S, 300g/m

Bituminöses Bindemittel vor Einbau der
Asphaltbinderschicht aufsprühen, Der mögliche
Mehraufwand von Hand in Teilbereichen ist in diese Position mit
einzukalkulieren, auf bituminösen Schichten,
einschl. vorheriger Reinigung der verschmutzten Unterlage.
Anfallende Stoffe werden von der Baustelle entfernt.
Bitumenemulsion DIN EN 13808 - C 40 BF1-S Emulsionsmenge ausreichend für geforderte Bindemittelmenge.
Bindemittelmenge 300g/m2.
Die ZTV Asphalt-StB 07 sind zu beachten
Menge: 1900,000 m²

**01.04.0160 Asphaltbetondeckschicht einbauen, AC 11DN,**
Asphaltbetondeckschicht einbauen, AC 11DN,
BM 50/70, d= 5,0 cm

Asphaltdeckschicht einbauen, AC11DN (Asphaltbeton)
für Verkehrsflächen Belastungsklasse Bk 0,3
Schichtdicke 5,0 cm,
Bindemittel 50/70 (DIN EN 12951).
Der AN hat rechtzeitig vor dem Einbau
die Zustimmung des AG einzuholen.
zulässige Abweichung in der Ebenheit,
gemessen auf einer 4-Meter Messstrecke +- 4mm.
Die Einbaudicke wird nach dem elektromagnetischen Verfahren bestimmt.
Einbau zwischenBasamentbahnen und / oder Rinnensteinen.
Die ZTV Asphalt-StB 07 sind zu beachten
Menge: 1900,000 m²

**01.04.0170 Fuge B/T=15 mm anlegen**
Fuge B/T=15 mm anlegen

Fuge in bituuminösen Schicht herstellen,
Ausführung in der Deckschicht aus Splittmastixasphalt
d=3,5 mm,,
als Längsfuge an Randsteinen/Schachtbauwerken,
Fugenbreite 15 mm,
Fugentiefe bis 15 cm.
Menge: 30,000 m

**01.04.0180 Fuge B/T=15 mm,in bit.- Schicht, schließen**
Fuge B/T=15 mm,in bit.- Schicht, schließen

Fuge in bituminöser Schicht füllen,
vorhandenen Fugenspalt mit Druckluft
säubern, soweit erforderlich trocknen,
Fugenwandungen mit Voranstrichmittel
nach Vorschrift des Herstellers vorbehandeln,
Fugenraum mit heiß einzubringendes Bindemittel
auffüllen, mind. 40 g/m je cm Schichtstärke
Bindemittel 25/55-55 A
Fugenbreite 15 mm,
Fugentiefe bis 15 cm
Menge: 30,000 m

#### Abschnitt 01.05 Pflanz- und Saatarbeiten

**01.05.0010 Feinplanum Vegetationsflächen**
Feinplanum Vegetationsflächen
Im Rohplanum erstellte Vegetationsflächen
im Feinplanum erstellen. Hierbei sind
Höhenunterschiede von +- 10 cm auszugleichen.
Geforderte Genauigkeit +- 3 cm
Menge: 1250,000 m²

**01.05.0020 Ansaatfläche**
Ansaatfläche
nach erfolgter Bodenbearbeitung für die
Ansaat vorbereiten. Die Flächen sind
abzuharken, das erstellte Feinplanum wird
von der Bauleitung abgenommen. Danach mit
25 g/m² folgender Saatgutmischung einsäen:
RSM 7 Landschaftsrasen A oder gleichwertig.
Das Saatgut gleichmäßig ausstreuen, den
Samen über kreuz einigeln und die Flächen
mit einer Saatwalze abwalzen. Nicht aufgelaufene bzw. fehlerhafte Flächen sind
ohne Aufforderung nachzusäen.
Menge: 500,000 m²

**01.05.0030 Fertigstellungspflege (1 Schnitt)**
Fertigstellungspflege (1 Schnitt)
der Ansaatflächen durchführen. Die Flächen
mähen, Abraum und Mähgut zusammenharken
laden und gemäß Vorbemerkungen beseitigen.
Der E.P. gilt für 1 Schnitt.
Der Schnitt ist nicht vor dem 1.9. durchzuführen.
Menge: 500,000 m²

*Hinweis: Pflanzenlieferung und Pflanzarbeiten*
Vorbemerkungen
Pflanzen bei Ankunft auf der Baustelle entladen und in
vorbereitende Gräben fachgerecht einschlagen.

Von dort transportieren und fachgerecht setzen:
Ein Großteil der Pflanzen ist in Böschungen,
Neigung 1:1,5, zu pflanzen
Pflanzgrube ausheben, Aushub seitlich lagern.

Grubensohle 10 cm tief lockern. Pflanzgrube mit
seitlich gelagertem Boden verfüllen. Die Baumscheiben der Hochstämme sind mit je 2 m² je Standort mit Rindenmulch
0/60 mm zu zumulchen

Gießrand herstellen, Durchmesser 100 cm (Hochstämme)
und 50 cm (Sträucher), Breite/Höhe: 10 cm.
Pflanzschnitt durchführen.

Der Restboden wird Eigentum des AN und ist zu
beseitigen.

Die Erdarbeiten, einmaliges gründliches Einschlämmen
der Pflanzstellen, Pflanzschnitt, Ersatzlieferung und
-pflanzung nicht angegangener Pflanzen, Beseitigung
aller Schnittabfälle und Säuberung der Pflanzflächen
sind in die Positionen der Pflanzliste
miteinzukalkulieren.

Die Pflanzen müssen den Anforderungen der DIN 18916
entsprechen.

Für die Ausführung der Pflanzarbeiten gelten die
FLL-Empfehlungen für Baumpflanzungen - Teil 1: Planung,
Pflanzarbeiten, Pflege.

Für die Herstellung der Pflanzgruben gelten die
FLL-Empfehlungen für Baumpflanzungen - Teil 2:
Standortvorbereitungen für Neupflanzungen; Pflanzgruben
und Wurzelraumerweiterung, Bauweisen und Substrate.

Ersatzlieferungen für angebotene und später nicht
lieferbare Pflanzen werden nicht akzeptiert.

Der Kronenansatz aller Hochstämme muss mindestens 2,20 m
betragen.

Die Abnahme der Gehölze erfolgt nach 2 Vegetationsperioden.
Abrechnung nach Aufmaß und der Original-Lieferscheine

#### Abschnitt 01.06 Pflanz- und Pflegearbeiten

**01.06.0010 Baumsubstrates Typ A liefern und einbauen**
Liefern und einbauen eines werksgemischten Baumsubstrates Typ A gemäß ZTV-Vegtra-Mü, Bauweise A, für Baumpflanzgruben im Straßenraum.

Leistungsumfang:

Lieferung einschließlich Transport, Zwischenlagerung, Einbau und Verdichtung
Substrat zum einschichtigen tiefgründigen Einbau in offene Baumgruben, nicht überbaut
Verdichtung auf Soll-Dichte gemäß Vorgabe, lagenweise Einbau
Abnahmeprüfung durch Dichte- und Sieblinienkontrolle

Anforderungen an das Substrat:

Zusammensetzung: Ziegelsplitt, Natursand, Oberboden, reifer Grüngutkompost
Korngrößenverteilung: nach Sieblinienband A / PG-BW?1 gemäß FLL:
:
  Organischer Anteil: ca. 3–4 Masse-%
  Schlämmkornanteil <15?Masse-%
  pH-Wert: 7,0?–8,0
  Wasserdurchlässigkeit: 0,006?cm/s
  Wasserspeicherfähigkeit: = 250Vol.-%
  Gesamtporenvolumen: = 60 Vol.-%
  Durchwurzelbar bis mind.2m Tiefe, verrüttelungsstabil
  Umweltverträglichkeit: gemäß LAGA?Z?0 /

Einbaubedingungen:
  Pro Baum ca. 6,00 m³ Substrat einbauen
  Bodenfeuchte: erdfeucht, nicht bindig
  Schichtdicke: nach Pflanzgrubentiefe bis 2,00 m Tiefe
Verdrängte Bodenmassen ordnungsgemäß entsorgen,
  einschl Kippgebühren

Abrechnungseinheit:
m³ eingebautes Substrat, inkl. Einbau und Verdichtung
Menge: 200,000 m³

**01.06.0020 Ulmus "Lobel", Hochstamm, 4xv, a.e.w.St., 18-20 cm**
Schmalkronige Stadtulme
Hochstamm, 4xv, a.e.w.St., mit Drahtballierung, 18-20 cm
liefern und pflanzen
Menge: 31,000 Stck

**01.06.0030 Verankerungen der Bäume**
Verankerungen der Bäume, 3 Pfosten / Baum
fachgerecht herstellen, Baumpfähle aus
geschälten und gespitzten Fichtenrundhölzern, 2,50 m lang, Durchmesser 10 cm, mit
Kopfverbindung aus Halbrundhölzern
frei Verwendunsstelle liefern, setzen und
mit zu liefernden Kokosstricken oder Kunststoffgewebeband fachgerecht anbinden.
Menge: 31,000 Stck

**01.06.0040 Carpinus betulus, Heister, ohne Ballen, H 100-125**
Hainbuche
Heister, ohne Ballen, H 100-125
liefern und pflanzen
Menge: 110,000 Stck

**01.06.0050 Pachysandra terminalis, 5-7 Triebe**
Schattengrün, 5-7 Triebe
Menge: 450,000 Stck

**01.06.0060 Symphoricarpos chen. "Hancock", 2xv, D 30/40 cm, Tb**
Niedrige Purpurbeere, 2xv, mit Topfballen, D 30 - 40 cm
Menge: 300,000 Stck

**01.06.0070 Lonicera nitida "Maigrün" , 2xv, D 30/40, Tb**
Heckenmyrthe, 2xv, D 30-40cm, mit Topfballen
Menge: 300,000 Stck

**01.06.0080 Potentilla frut. Arbuscula, 2xv, D 30/40, Tb**
niedriger Fingerstrauch, 2xv, mit Topfballen, D 30-50 cm
Menge: 400,000 Stck

**01.06.0090 Fertigstellungspflege (4 Pflegegänge)**
Fertigstellungspflege (4 Pflegegänge)
der Pflanzflächen gem. DIN 18.916, Absatz 7, bis zur
Abnahme pflegen. Ausführungsort: Wallkörper
Im Bereich der Gehölze ist eine Baumscheibe, ca. 0,50 *
0,50 m freizuschneiden. Es ist besonders darauf zu
achten, dass bei der Auflockerung des Bodens die
flachwachsenden Wurzelbereiche nicht beschädigt werden.
Bei großer Trockenheit ist gründlich, je nach
Erfordernis, zu wässern (sh. ges. Position)
Die Pflege beginnt nach Beendigung der Pflanzung. Der
erste Pflegegang beginnt nach Aufforderung durch die
Bauleitung.
Die folgenden Pflegegänge sind im Abstand von 6 Wochen
durchzuführen
Der Pflegerhytmus darf nur in Absprache mit der
Bauleitung erfolgen.
Jeder Pflegegang ist vom A.N. anzukündigen und wird
einzeln anerkannt und abgerechnet.
Die Pflegearbeiten beinhalten folgende Teilleistungen:
1. Gehölzflächen freischneiden
2. Gehölze bei jedem Pflegegang richten und antreten
3. Trockene und beschädigte Pflanzenteile glatt
abschneiden. Die anfallenden Stoffe laden und gem-. Vorbemerkungen beseitigen.
Die Verwendung chemischer Unkrautvernichtungsmittel ist
nicht gestattet.
Alle fachlich erforderlich werdenden Maßnahmen zur
Schädlingsbekämpfung sind in der Leistung der
Fertigstellungspflege enthalten
Der E.P. gilt für 4 Pflegegänge.
Menge: 750,000 m²

**01.06.0100 Wässerung der Hochstämme (Fertigstellungspflege)**
Hochstämme gem. DIN 18.916 wässern.
100 l / Baum Wasser pro Wässerungsgang  ist vom A.N. zu liefern und die Pflanze durchdringend zu wässern.
Zeitraum : 1 Jahr
Jeder Wässerungsgang ist vom A.N. anzukündigen und wird einzeln anerkannt.
Einheitspreis für 1 Jahr = 10 Wässerungsgänge
Menge: 31,000 Stck

**01.06.0110 Wässerung der Pflanzflächen**
Pflanzflächen gem. DIN 18.916 wässern.

Wasser ist vom A.N. zu liefern und die Pflanzflächen sind durchdringend zu wässern.

Jeder Wässerungsgang ist vom A.N. anzukündigen und wird einzeln anerkannt.
Einheitspreis für 2 Jahre = 5 Wässerungsgänge pro Jahr
Menge: 750,000 m²

#### Abschnitt 01.07 Ausstattungsarbeiten

**01.07.0010 Fahrrad-Anlehnbügel**
aus Stahlrohr,  60 mm, 2 mm Materialstärke, feuerverzinkt nach DIN 50976,
mit Erdanker liefern und einbetonieren.
Länge : 1.200 mm
Höhe:  1.200 mm
Die Rohrbügel ermöglichen das Anlehnen
und Sichern von 2 Rädern. Einschl. Erd-
und Fundamentarbeiten 50/50/60 cm.
Menge: 80,000 Stck

**01.07.0020 Abfallbehälter mit Abdeckung 45 l**
Abfallbehälter mit Abdeckung 45 l,
mit Dornschloss-Verriegelung aus rostfreiem Edelstahl,
zum Einbetonieren, feuerverzinkt,
DIN ISO EN 1461,
farblich beschichteter Ständer:
RAL 7016 anthrazit,
Einschließlich der Erdarbeiten im Boden Homogenbereich A und Abfuhr der verdrängten Bodenmassen gem. Vorbemerkungen.
Punktfundament C 12/15,
Abmessungen: ca. 30 x 30 x 60 cm.
Aufstellen gemäß Herstellerangaben.
Typ:
'....................................................'(vom Bieter anzugeben)

Hersteller
'....................................................'(vom Bieter anzugeben)
Menge: 4,000 Stck

**01.07.0030 Zaunanlage, 2,00 m hoch,**
Zaunanlage, 2,00 m hoch liefern und fachgerecht montieren.

Pfosten  : 60 / 40 / 2 mm,
Pfostenlänge: 2,60m
Gitterhöhe  : 2,00 m
Gittermaschenweite :bis 2,00 m  =  50 * 200 mm

Stahldrähte, an jeder Verbindungsstelle punktgeschweißt. Waagerechte Drähte Durchmesser 8 mm, doppelt angeordnet. Senkrechte Drähte Durchmesser 6 mm, einfach. Mattenbreite 2,50 m. Korrosionsschutz nach DIN EN ISO 1461 im Vollbad
feuerverzinkt pulverbeschichtet:  Farbe: RAL 7016, anthrazit
Betonfundamente 60/60/80 cm, C 20/25, einschl. Erdarbeiten im Homogenbereich A., bauschuttdurchsetzt, Abfuhr und ordnungsgemäße Entsorgung der verdrängten Bodenmassen.

Distanzstücke, 2 Endpfosten und Gummidämpfer sind einzurechnen und auszuführen.
Die Montage der Matten erfolgt schallisoliert. Zwischen Pfosten und Matten sind licht- und witterungsbeständige Formteile einzubauen, sodass eine Geräuschübertragung von Matte zu Matte nicht möglich ist.

Zaunspitzen, wenn vorhanden, nach unten einbauen, max. Bodenabstand der Matten: 3 cm
Einsatzort: Im/Am Waldrand
Menge: 80,000 m

**01.07.0040 Toranlagen, 1,00 m breit**
Toranlagen, 1,00 m breit

Toranlage,
passend zur Zaunanlage einschl. Türdrücker
und Sicherheitsschloß, 1,00 m * 2,00 m,
liefern und nach Herstellerangabe in 2 Fundamente
aus Beton C 20/25,  60/60/80 cm einbauen.
Der E.P. gilt einschl. der notwendigen Erdarbeiten im Homogenbereich A.

Korrosionsschutz nach DIN 50.976 im Vollbad
feuerverzinkt und zusätzliche Kunststoffbeschichtung,
Farbe Pulverbeschichtung, RAL7016, anthrazit
Die erforderlichen Bodenmassen ausbauen, aufladen, abfahren und beseitigen..
Menge: 1,000 Stck

**01.07.0050 Toranlage, einflügelig, 1,50m breit**
Toranlage,einflügelig,
einschl. Türdrücker, Tor und Sicherheitsschlösser, liefern und nach Herstellerangabe in 2 Fundamente C 20/25, 60/60/80 cm
fachgerecht montieren.Korrosionsschutz
hochwertig feuerverzinkt und zusätzliche
Kunststoffbeschichtung, System Duplex
Farbe:  RAL.Farbe 7016 anthrazit

1-flg. Drehtür : 1,50 m * 2,00 m
Pfostenabmessungen : 100/100 mm
Rahmen  : 60/40 mm
Füllung  : Rechteckrohr 30/20 mm
  Stababstand 120 mm
Der E.P. gilt einschl. der notwendigen Erdarbeiten im Homogenbereich A.
Die erforderlichen Bodenmassen ausbauen, aufladen, abfahren und gem. Vorbemerkungen beseitigen..
Menge: 1,000 Stck

**01.07.0060 Toranlage, einflügelig, 2,00m breit**
Toranlage,einflügelig,
einschl. Türdrücker, Tor und Sicherheitsschlösser, liefern und nach Herstellerangabe in 2 Fundamente C 20/25, 60/60/80 cm
fachgerecht montieren.Korrosionsschutz
hochwertig feuerverzinkt und zusätzliche
Kunststoffbeschichtung, System Duplex
Farbe:  RAL.Farbe 7016 anthrazit

1-flg. Drehtür : 2,00 m * 2,00 m
Pfostenabmessungen : 100/100 mm
Rahmen  : 60/40 mm
Füllung  : Rechteckrohr 30/20 mm
  Stababstand 120 mm
Der E.P. gilt einschl. der notwendigen Erdarbeiten im Homogenbereich A.
Die erforderlichen Bodenmassen ausbauen, aufladen, abfahren und gem. Vorbemerkungen beseitigen..
Menge: 1,000 Stck

**01.07.0070 Toranlage, zweiflügelig, 3,00 m breit**
Toranlage,zweiflügelig, 3,00 m breit
einschl. Türdrücker, Tor und Sicherheitsschlösser, liefern und nach Herstellerangabe in 2 Fundamente C 20/25, 60/60/80 cm
fachgerecht montieren.Korrosionsschutz
hochwertig feuerverzinkt und zusätzliche
Kunststoffbeschichtung, System Duplex
Farbe:  RAL.Farbe 7016 anthrazit

2-flg. Drehtür : 3,00 * 2,00 m
Pfostenabmessungen : 100/100 mm
Rahmen  : 60/40 mm
Füllung  : Rechteckrohr 30/20 mm
  Stababstand 120 mm
Der E.P. gilt einschl. der notwendigen Erdarbeiten im Homogenbereich A.
Die erforderlichen Bodenmassen ausbauen, aufladen, abfahren und gem. Vorbemerkungen beseitigen..
Menge: 2,000 Stck

#### Abschnitt 01.08 Laboruntersuchungen und Kontrollprüfungen

**01.08.0010 Lastplattenversuche, statisch**
Statischer Lastplattenversuch zur Kontrollprüfung der Verformbarkeit,Tragfähigkeit,
(Verdichtungskontrolle) auf OK Planum Bodenaustausch/Tragschicht mittels statischem Lastplattenversuch nach DIN 18134 nach Angaben des AG.

geforderte Werte für den Bereich Hochbau:
Verdichtungsgrad  103% DPr
Mindesttragfähigkeit (EV2/EV1 =2,5; EV2 =80 MN/m2)

Bereitstellung sämtlicher Geräte
Balastfahrzeug als Gegengewicht (Mindestanforderung 4,5 to Achslast)

Werden diese geforderten Werte beim ersten Versuch nicht erreicht, hat der AN
die Verdichtungsarbeiten auf eigene Kosten bis zur Erreichung der Werte weiterzu- führen.

Die dann noch erforderlichen Versuche bis zur Erreichung der geforderten Werte gehen ebenfalls zu Lasten des AN.

Der Plattenversuch ist protokollarisch nachzuweisen. In den Einheitspreis sind alle Aufwendungen für die Baustelleneinrichtung, An- und Abfahrt, Stillstandszeiten von
Personal und Geräten wärende des Versuchs sowie alle übrigen Nebenkosten einzurechnen.
Menge: 4,000 St

**01.08.0020 Lastplattenversuche, dynamisch**
Dynamischer Lastplattenversuch in Fremdüberwachung zur Kontrollprüfung der Verformbarkeit,Tragfähigkeit, (Verdichtungskontrolle) auf OK Planum Bodenaus- tausch/Tragschicht mittels dynamischem Lastplattendruckversuch nach den Vorschriften der ZTV-E-StB (in der aktuellen Fassung).

geforderte Werte für den Bereich Hochbau:
Verdichtungsgrad  103% DPr
Mindesttragfähigkeit (EV2/EV1 =2,5; EV2 =80 MN/m2)

Die Versuche müssen die Verformungsmodule nach ZTV-E-StB einhalten.

Kalibrierung an den Referenzwerten des statischen Plattendruckversuch
Evd Wert -> Ev2 Wert.

Werden diese geforderten Werte beim ersten Versuch nicht erreicht, hat der AN
die Verdichtungsarbeiten auf eigene Kosten bis zur Erreichung der Werte weiterzu- führen.

Die dann noch erforderlichen Versuche bis zur Erreichung der geforderten Werte gehen ebenfalls zu Lasten des AN.

Einzukalkulieren ist die Gestellung aller erforderlichen Technik.
Der Prüfbericht ist dem AG in analoger und digitaler Form einschließlich Meßplan auszuhändigen.

Zur Beachtung:
Die erforderliche Eigenüberwachung nach ZTV-E-StB ist in die EP der Erdarbeiten einzukalkulieren und wird nicht gesondert vergütet. Die Ergebnisse sind den AG unaufgefordert vorzulegen.
Menge: 4,000 St

#### Abschnitt 01.09 Nachweisarbeiten

*Hinweis: Stundenlohnarbeiten*
Die nachfolgenden Stundenlohnarbeiten sind vom Bieter
unbedingt vollständig auszufüllen, auch, wenn im
Betrieb des Bieters nicht alle ausgeschriebenen
Lohngruppen beschäftigt sind, denn ein unvollständig
ausgefülltes Angebot ist im Sinne der VOB ungültig.

Sollten Stundenlohnarbeiten für Lohngruppen zur
Ausführung kommen, die nachfolgend nicht aufgeführt
sind, so werden die Stundensätze dafür unter
Hinzuziehung des bei der Angebotsabgabe (Tag der
Eröffnung der Angebote) gültigen Tarifvertrages, im
Verhältnis zu den angebotenen Lohngruppen umgerechnet.

Stundenlohnarbeiten dürfen vom Auftragnehmer nur auf
ausdrückliche Anordnung der Bauüberwachung ausgeführt
werden.

Für die Berechnung der Stundenlohnarbeiten ist der
z.Zt. gültige Tarifvertrag für das Baugewerbe (West)
maßgebend.

Ort der QAusführung:
Freischneiden der vorh. Zaunanlage von Gestrüpp o.ä.
Ausbau event. vorh. Fundamente innerhalb der Bearbeitsflächen.

**01.09.0010 Stundenlohnarbeiten**
Std. eines Facharbeiters
Gewerk:  Garten-, Landschafts- und
Sportplatzbau
Lohngruppe:  4-Facharbeiter
Menge: 8,000 h

**01.09.0020 LKW, 7,5 t zulässiges Gesamtgewicht**
LKW, 7,5 t, zulässiges Gesamtgewicht
nur nach Anweisung durch die Bauleitung,
einschl. aller Nebenkosten und Personal.
Menge: 8,000 h

**01.09.0030 Radlader 90 kw**
Radlader 90 kw,
nur nach Anweisung durch die Bauleitung,
einschl. aller Nebenkosten und Personal.
Menge: 8,000 h

**01.09.0040 Bagger, bis 3,5 to**
Bagger bis 3,5 t,
nur nach Anweisung durch die Bauleitung,
einschl. aller Nebenkosten und Personal.
Menge: 8,000 h

**01.09.0050 Bagger bis 10 t**
Bagger bis 10 t
nur nach Anweisung durch die Bauleitung,
einschl. aller Nebenkosten und Personal.
Menge: 8,000 h

USt %: 19,00
